# Pintura cortallamas para cables eléctricos AF Cable Coat de AF Systems

- Propiedad del archivo: CONSTRUNARIO
- Formato: FIEBDC-3/2012
- Programa: Construnario Versión 3.51
- Fecha de los precios: 19/01/2023
- Divisa: EUR

**PO1A_AFS** kg Pintura cortallamas para cables eléctricos AF Cable Coat de AF Systems
AF CABLE COAT es una pintura cortallamas para cables eléctricos no autoextinguibles. Consta de una buena elasticidad (de manera permanente) y sigue los movimientos fisiológicos (causados por los cambios de temperatura o por las vibraciones inducidas por los usuarios) de los cables. Cuando está en contacto con las llamas, el producto cambia de aspecto y libera un residuo incombustible que inhibe la propagación y el avance de las mismas. CARATERÍSTICAS Peso especifico: 1,25 Kg/L +/- 0,1 Color: blanco Consistencia: pasta viscosa Fuera de contacto: 60 min. Endurecimiento: 1,5 mm /24 h a 20 °C Contenido: >70 % p.p. Limpieza: agua Temperatura de aplicación: 5°C / 40°C Estabilidad: 0,3 % (aproximadamente) CERTIFICACIONES Istituto CESI (Italia): Certificado n° A5058128 (CEI 20-22/II).
