# Acero prepintado con pintura de poliester, serie varVER de Varcolor

- Propiedad del archivo: CONSTRUNARIO
- Formato: FIEBDC-3/2012
- Programa: Construnario Versión 3.51
- Fecha de los precios: 28/03/2022
- Divisa: EUR

**varVER01** m2 Acero prepintado con pintura de poliester, serie varVER de Varcolor.
VarVER está formado por un soporte metálico recubierto con imprimación y pintura. Es un producto diseñado para la edificación y la industria, con características técnicas óptimas y de maleabilidad, la superficie está libre de defectos y esta disponible tanto en alto como en bajo brillo. Disponemos de una amplia gama de colores en stock con la posibilidad de producir colores bajo demanda. Gracias a las diferentes naturalezas de las pinturas, este producto puede ser utilizado tanto en interiores como en exteriores.
