# Acero prepintado con pintura superpoliester, serie varHD de Varcolor

- Propiedad del archivo: CONSTRUNARIO
- Formato: FIEBDC-3/2012
- Programa: Construnario Versión 3.51
- Fecha de los precios: 28/03/2022
- Divisa: EUR

**varHD01** m2 Acero prepintado con pintura superpoliester, serie varHD de Varcolor.
VARHD es el nuevo e innovador producto que revolucionará el mercado del acero recubierto. El departamento de I+D ha desarrollado un recubrimiento orgánico con características técnicas excepcionales y cualidades estéticas extraordinarias. El metal base, que constituye el soporte del producto, se somete a un primer tratamiento químico después del cual se aplican varias capas de pintura de poliéster en función del producto final. El producto puede ser de color liso o impreso. El espesor total del recubrimiento orgánico puede llegar hasta 35/40 micras. El revestimiento impreso simula materiales complejos como el efecto madera, zinc, cobre o el corten. Además, se puede producir con aluFLEX y steelFLEX. Por qué VARHD+? VARHD+, con la adición de más colores, eleva la oferta de aceros recubiertos desde un punto de vista estético. Se acerca aún más a la realidad para tener realismo nunca antes visto. Entre los posibles acabados también está disponible el efecto de estampado en relieve en el diseño exclusivo de Varcolor: un elegante efecto de relieve cuya percepción de las irregularidades naturales hace que el recubrimiento sea mucho más similar al trabajo manual que al estampado mecánico común. Con el efecto VARHD+ en relieve el grosor eleva el estándar hasta 50 micras.
