# Adhesivo cementoso aplicaCer de Cementos Capa. Color: blanco. Interiores según norma UNE EN 12004. Saco: 25 Kg

- Propiedad del archivo: CONSTRUNARIO
- Formato: FIEBDC-3/2012
- Programa: Construnario Versión 3.51
- Fecha de los precios: 01/03/2023
- Divisa: EUR

**APLICACERBL** u Adhesivo cementoso aplicaCer de Cementos Capa. Color: blanco. Interiores según norma UNE EN 12004. Saco: 25 Kg
Precio: 2.48
Adhesivo cementoso para la colocación de baldosas de interior de media/alta absorción. Soportes Soportes convencionales, revocos y pavimentos de mortero de cemento. El soporte deberá ser resistente, estar perfectamente fraguado y limpio de polvo, pintura, aceite, etc. Aplicaciones Colocación de piezas cerámicas de absorción media-alta (>3%) en suelos y revestimientos interiores. Para formatos superiores a 30×30 deberá emplearse la técnica del doble encolado. Código EAN: 8436037161193
