# Adhesivo cementoso de interiores aplicaCer capa gruesa de Cementos Capa. Color: gris. Saco: 25 Kg

- Propiedad del archivo: CONSTRUNARIO
- Formato: FIEBDC-3/2012
- Programa: Construnario Versión 3.51
- Fecha de los precios: 01/03/2023
- Divisa: EUR

**APLICAGRGR** u Adhesivo cementoso de interiores aplicaCer capa gruesa de Cementos Capa. Color: gris. Saco: 25 Kg
Precio: 3.39
Adhesivo cementoso de interiores para la colocación de cerámica de absorción media-alta en capa gruesa. Soportes Soportes convencionales, fábrica de ladrillo, revocos y pavimentos de mortero de cemento. El soporte deberá ser resistente, estar perfectamente fraguado y limpio de polvo, pintura, aceite, etc. Aplicaciones Colocación de piezas cerámicas de absorción media-alta, para formatos inferiores a 45×45 cm en suelos y revestimientos interiores. Aplicación en capa gruesa hasta 20 mm. Código EAN: 8436037165269
