# Adhesivo de alta resistencia a la humedad aplicaCer Special de Cementos Capa. Color: blanco. Según norma UNE EN 12004 como C1TE. Saco: 25 Kg

- Propiedad del archivo: CONSTRUNARIO
- Formato: FIEBDC-3/2012
- Programa: Construnario Versión 3.51
- Fecha de los precios: 01/03/2023
- Divisa: EUR

**APLICAESPECI** u Adhesivo de alta resistencia a la humedad aplicaCer Special de Cementos Capa. Color: blanco. Según norma UNE EN 12004 como C1TE. Saco: 25 Kg
Precio: 6.05
Adhesivo de alta resistencia a la humedad, para la colocación de baldosas cerámicas de porosidad media/alta/baja, tanto en interior como en exterior. Alta fuerza adhesiva. Especialmente recomendado para el revestimiento cerámico de piscinas. Soportes Soportes convencionales, revocos y pavimentos de mortero de cemento. El soporte deberá ser resistente, estar perfectamente fraguado y limpio de polvo, pintura, aceite, etc. Aplicaciones Colocación de baldosa cerámica de absorción media-alta-baja en pavimentos y revestimientos interiores y pavimentos exteriores. Indicado para la colocación de mármol y pasta vítrea "gresite". Para formatos superiores a 900 cm2 (30x30) deberá emplearse la técnica del doble encolado. Apto para la colocación de porcelánico de pequeño formato. Código EAN: 8436037162930
