# Adhesivo de alta resistencia a la humedad CapaCer Plus TT de Cementos Capa. Color: blanco: Saco: 25 Kg. Norma: UNE EN 12004 como C1TE

- Propiedad del archivo: CONSTRUNARIO
- Formato: FIEBDC-3/2012
- Programa: Construnario Versión 3.51
- Fecha de los precios: 01/03/2023
- Divisa: EUR

**CAPACERBL** u Adhesivo de alta resistencia a la humedad CapaCer Plus TT de Cementos Capa. Color: blanco: Saco: 25 Kg. Norma: UNE EN 12004 como C1TE
Precio: 6.05
Adhesivo de alta resistencia a la humedad, para la colocación de baldosas cerámicas de porosidad media/alta/baja, tanto en interior como en exterior. Alta fuerza adhesiva. Especialmente recomendado para el revestimiento cerámico de piscinas. Soportes Soportes convencionales, revocos y pavimentos de mortero de cemento. El soporte deberá ser resistente, estar perfectamente fraguado y limpio de polvo, pintura, aceite, etc. Aplicaciones Colocación de baldosa cerámica de absorción media alta-baja en pavimentos y revestimientos interiores y pavimentos exteriores. Apto para la colocación de todo tipo de baldosa cerámica. Indicado para la colocación de mármol, pasta vítrea “gresite” y piezas porcelanicas. Para formatos superiores a 900 cm˛ (30×30) deberá emplearse la técnica del doble encolado. Código EAN: 8436037163548
