# Adhesivo de ligantes mixtos aplicaCer cartón yeso de Cementos Capa. Norma UNE EN 12004 como C1TES1. Blanco. Saco: 25 Kg

- Propiedad del archivo: CONSTRUNARIO
- Formato: FIEBDC-3/2012
- Programa: Construnario Versión 3.51
- Fecha de los precios: 01/03/2023
- Divisa: EUR

**APLICACARTYESO** u Adhesivo de ligantes mixtos aplicaCer cartón yeso de Cementos Capa. Norma UNE EN 12004 como C1TES1. Blanco. Saco: 25 Kg
Precio: 6.35
Adhesivo elaborado con ligantes mixtos, utilizado para la colocación de baldosas cerámicas sobre soportes de baja rigidez. Soportes Soportes deformables, placas de cartón yeso de todo tipo, que sean consistentes y que estén limpios y exentos de restos de pintura. Soportes convencionales, revocos y pavimentos de mortero de cemento. Aplicaciones Colocación de baldosa cerámica de absorción media-baja en pavimentos y revestimientos interiores y pavimentos exteriores. Apto para toda clase de cartón yeso. Para formatos superiores a 900 cm2 (30×30) deberá emplearse la técnica del doble encolado. Código EAN: 8436037163562
