# Adhesivo de ligantes mixtos aplicaCer super de Cementos Capa. Norma UNE EN 12004 como C2TE. Gris. Saco: 25 Kg

- Propiedad del archivo: CONSTRUNARIO
- Formato: FIEBDC-3/2012
- Programa: Construnario Versión 3.51
- Fecha de los precios: 01/03/2023
- Divisa: EUR

**APLICACERSUPGR** u Adhesivo de ligantes mixtos aplicaCer super de Cementos Capa. Norma UNE EN 12004 como C2TE. Gris. Saco: 25 Kg
Precio: 6.35
Adhesivo de ligantes mixtos, de elevada adherencia, especial para la colocación en pavimentos y paredes en interiores y exteriores. Para el encolado de todo tipo de piezas cerámicas con elevada capacidad de humectación y deslizamiento reducido. Soportes Soportes convencionales estables y pavimentos de mortero de cemento y soportes deformables de todo tipo (cartón yeso). El soporte deberá ser resistente, estar perfectamente fraguado y limpio de polvo, pintura, aceite, etc. Aplicaciones Colocación de baldosas cerámicas, gres, mármol, porcelánico, piezas con o sin absorción, en exteriores e interiores, sobre soportes de mortero de cemento. Apto para toda clase de cartón yeso. Para formatos superiores a 30×30 cm deberá emplearse la técnica del doble encolado. Código EAN: 8436037163678
