# Adhesivo de ligantes mixtos aplicaCer Super de Cementos Capa. Norma UNE EN 12004 como C2TE. Blanco. Saco: 25 Kg

- Propiedad del archivo: CONSTRUNARIO
- Formato: FIEBDC-3/2012
- Programa: Construnario Versión 3.51
- Fecha de los precios: 01/03/2023
- Divisa: EUR

**APLICACERSUPBL** u Adhesivo de ligantes mixtos aplicaCer Super de Cementos Capa. Norma UNE EN 12004 como C2TE. Blanco. Saco: 25 Kg
Precio: 6.53
Adhesivo elaborado con ligantes mixtos, de alta fuerza adhesiva, especialmente diseñado para la colocación de pavimentos y revestimientos interiores y exteriores. Apto para la colocación de todas las baldosas cerámicas. Alta capacidad humectante y deslizamiento reducido. Soportes Soportes convencionales estables y pavimentos de mortero de cemento y soportes deformables de todo tipo (cartón yeso). El soporte deberá ser resistente, estar perfectamente fraguado y limpio de polvo, pintura, aceite, etc. Aplicaciones Colocación de baldosas cerámicas, gres, mármol, porcelánico, piezas con o sin absorción, en exteriores e interiores, sobre soportes de mortero de cemento. Apto para toda clase de cartón yeso. Para formatos superiores a 30×30 cm deberá emplearse la técnica del doble encolado. Código EAN: 8436037162756
