# Adhesivo con textura gel Capa Flex de Cementos Capa. Norma 12004 como C2TE. Gris. Saco 25 Kg

- Propiedad del archivo: CONSTRUNARIO
- Formato: FIEBDC-3/2012
- Programa: Construnario Versión 3.51
- Fecha de los precios: 01/03/2023
- Divisa: EUR

**CAPAFLEXGR** u Adhesivo con textura gel Capa Flex de Cementos Capa. Norma 12004 como C2TE. Gris. Saco 25 Kg
Precio: 6.53
Adhesivo con textura gel que ofrece las máximas prestaciones de trabajabilidad y seguridad en la colocación. Cuenta con agentes reológicos, que garantizan una altísima tixotropía y un tiempo abierto extendido que confiere un agarre total. Soportes Soportes convencionales, revocos y pavimentos de mortero de cemento. Hormigón, yeso laminado o cartón yeso. Hormigón celular. El soporte debe estar fraguado y limpio de polvo, pintura, aceite, etc. Aplicaciones Colocación de baldosa cerámica, gres, mármol, cerámica rectificada porcelanica con o sin absorción, en interiores revestimientos y solados, en exteriores en pavimentos y zócalos. Válidos sobre soportes de mortero de cemento, hormigón o placas de cartón yeso. Revestimientos de piscinas. Indicado para pavimentos de tráfico intenso. Aplicación sobre antiguos pavimentos. Para formatos superiores a 40×40 deberá emplearse la técnica del doble encolado. Para formatos superiores a 40×40, y en fachadas deberá emplearse la técnica del doble encolado. Código EAN: 8436037169106
