# Adhesivo deformable aplicaCer porcelánico de Cementos Capa. Gris. Norma UNE EN 12004 como C2TE S1. Saco 25 Kg

- Propiedad del archivo: CONSTRUNARIO
- Formato: FIEBDC-3/2012
- Programa: Construnario Versión 3.51
- Fecha de los precios: 01/03/2023
- Divisa: EUR

**APLICPORGR** u Adhesivo deformable aplicaCer porcelánico de Cementos Capa. Gris. Norma UNE EN 12004 como C2TE S1. Saco 25 Kg
Precio: 8.23
Adhesivo cementoso clasificado según la norma UNE EN 12004 como C2TE S1. Desarrollado para la colocación de porcelánico y cerámica de baja absorción. Adhesivo compuesto por ligantes hidráulicos que le confieren una elevada adherencia y ligantes químicos que elevan considerablemente la resistencia a cizalladura así como una humectación excelente y deslizamiento reducido, consiguiendo una garantía total de acabado. Soportes Soportes convencionales, revocos y pavimentos de mortero de cemento. El soporte deberá ser resistente, estar perfectamente fraguado y limpio de polvo, pintura, aceite, etc. Aplicaciones Colocación de todo tipo de baldosa cerámica en pavimentos y revestimientos interiores y pavimentos exteriores. Colocación de porcelánico sobre cartón yeso. Idóneo para piezas porcelánicas en interiores y exteriores. Suelos de calefacción radiante. Para formatos superiores a 40×40 cm2 deberá emplearse la técnica del doble encolado. Código EAN: 8436037162879
