# Adhesivo cementoso aplicaCer Flex de Cementos Capa. Blanco. Norma UNE EN 12004 como C2TES1. Saco: 25 Kg

- Propiedad del archivo: CONSTRUNARIO
- Formato: FIEBDC-3/2012
- Programa: Construnario Versión 3.51
- Fecha de los precios: 01/03/2023
- Divisa: EUR

**APLIFLEXBL** u Adhesivo cementoso aplicaCer Flex de Cementos Capa. Blanco. Norma UNE EN 12004 como C2TES1. Saco: 25 Kg
Precio: 8.89
Especialmente diseñado para la colocación en fachada. Adhesivo compuesto por ligantes hidráulicos y químicos que le confieren una gran adherencia y resistencia a la cizalladura, así como una elevada flexibilidad y un deslizamiento vertical reducido. Soportes El soporte deberá ser resistente, estar perfectamente fraguado y limpio de polvo, pintura, aceite, etc. Soportes convencionales, revocos y pavimentos de mortero de cemento. Aplicaciones Colocación de suelo radiante, baldosa cerámica, gres, mármol, con o sin absorción, en exteriores e interiores, sobre soportes de mortero de cemento, hormigón o placas de cartón yeso. Indicado para pavimentos de tráfico intenso, revestimientos de fachadas, aplicación sobre antiguos pavimentos. Colocación sobre instalaciones de calefacción radiante o sistemas de refrigeración Para formatos superiores a 40×40, y en fachadas deberá emplearse la técnica del doble encolado. Código EAN: 8436037162916
