# Adhesivo gel Capagel® Flex de Cementos Capa. Gris. Norma UNE EN 12004 como C2TE S1. Saco: 25 Kg

- Propiedad del archivo: CONSTRUNARIO
- Formato: FIEBDC-3/2012
- Programa: Construnario Versión 3.51
- Fecha de los precios: 01/03/2023
- Divisa: EUR

**CAPAGELGR** u Adhesivo gel Capagel® Flex de Cementos Capa. Gris. Norma UNE EN 12004 como C2TE S1. Saco: 25 Kg
Precio: 10.29
Capagel Flex es un adhesivo gel, con las prestaciones de adhesivo cementoso clasificado según UNE EN 12004 como C2TE S1. Su composición, a base de geopolímeros de última generación que le confieren una excelente trabajabilidad y una textura tipo gel. Además cuenta con fibras de nueva tecnología, que garantizan una elevada tixotropía y un tiempo abierto extendido que confiere un agarre total debido a su excelente reología. Capagel Flex vela por la salud en la obra, “stop polvo” reduciendo en un 95% la emisión de polvo en suspensión. Su composición especial, permite obtener un mayor rendimiento del producto. Consumiendo menos kg por m2 de colocación. Soportes Soportes convencionales, revocos y pavimentos de mortero de cemento. Suelos radiantes. Hormigón. Yeso endurecido, evitando yesos muertos y enlucidos débiles. Yeso laminado o cartón yeso. Hormigón celular. El soporte debe estar fraguado y limpio de polvo, pintura, aceite, etc. Aplicaciones Colocación sobre suelo radiante, baldosa cerámica, gres, mármol, con o sin absorción, en exteriores e interiores sobre soportes de mortero de cemento, hormigón o placas de cartón yeso. Especial Porcelánico. Indicado para pavimentos de tráfico intenso, revestimientos de fachadas, aplicación sobre antiguos pavimentos. Colocación sobre instalaciones de calefacción radiante o sistemas de refrigeración. Para formatos superiores a 40×40, y en fachadas deberá emplearse la técnica del doble encolado. Código EAN: 8436037169045
