# Producto homologado para la colocación de mármol Macael en interiores Litonex de Productos Capa. Blanco. Saco: 25 Kg

- Propiedad del archivo: CONSTRUNARIO
- Formato: FIEBDC-3/2012
- Programa: Construnario Versión 3.51
- Fecha de los precios: 01/03/2023
- Divisa: EUR

**LITOBLMACA** u Producto homologado para la colocación de mármol Macael en interiores Litonex de Productos Capa. Blanco. Saco: 25 Kg
Precio: 6.35
Producto homologado por el CTAP (Centro Tecnológico de la Piedra) para la colocación de mármol en interiores. Reduce la aparición de sales y desarrolla una alta adherencia. Soportes Soportes convencionales, revocos y pavimentos de mortero de cemento. El soporte deberá ser resistente, estar perfectamente fraguado y limpio de polvo, pintura, aceite, etc. Aplicaciones Colocación de Mármol blanco de Macael en pavimentos y revestimientos interiores. Para formatos superiores a 900 cm² (30×30) deberá emplearse la técnica del doble encolado. Código EAN: 8436037164316
