# Producto homologado para la colocación de mármol multiabsorción Litonex porosos de Cementos Capa. Saco: 25 Kg

- Propiedad del archivo: CONSTRUNARIO
- Formato: FIEBDC-3/2012
- Programa: Construnario Versión 3.51
- Fecha de los precios: 01/03/2023
- Divisa: EUR

**LITOPOR** u Producto homologado para la colocación de mármol multiabsorción Litonex porosos de Cementos Capa. Saco: 25 Kg.
Precio: 10.59
Producto homologado por el CTAP (Centro Tecnológico Andaluz de la Piedra), para la colocación de mármol multiabsorción (baja, media y alta) en interiores y exteriores. Disminuye la aparición de sales en superficie del mármol y desarrolla una elevada adherencia. Producto con un alto grado de porcentaje polimérico lo cual le confiere una elevada flexibilidad (S1) haciéndolo apto para soportes estables y soportes no tan estables. Desarrolla una gran resistencia a cizalladura. Producto de fraguado rápido, desarrollando adherencias a 24 h. Soportes Soportes convencionales, revocos y pavimentos de mortero de cemento. El soporte deberá ser resistente, estar perfectamente fraguado y limpio de polvo, pintura, aceite, etc. Aplicaciones Colocación de mármol de distintos grados de absorción (alto, medio y bajo) en pavimentos y revestimientos interiores y exteriores. Para formatos superiores a 1.600 cm² (40×40) deberá emplearse la técnica del doble encolado. También deberá emplearse esta técnica cuando se esté aplicando en fachadas. Código EAN: 8436037164514
