# Producto homologado para la colocación de mármol multiabsorción Litonex porosos de Cementos Capa. Interiores/exteriores. Saco: 25 Kg

- Propiedad del archivo: CONSTRUNARIO
- Formato: FIEBDC-3/2012
- Programa: Construnario Versión 3.51
- Fecha de los precios: 01/03/2023
- Divisa: EUR

**LOTOEXTER** u Producto homologado para la colocación de mármol multiabsorción Litonex porosos de Cementos Capa. Interiores/exteriores. Saco: 25 Kg.
Precio: 9.50
Producto homologado por el CTAP (Centro Tecnológico Andaluz de la Piedra), para la colocación de mármol multiabsorción (baja, media y alta) en interiores y exteriores. Disminuye la aparición de sales en superficie del mármol y desarrolla una elevada adherencia. Producto con un alto grado de porcentaje polimérico lo cual le confiere una elevada flexibilidad (S1) haciéndolo apto para soportes estables y soportes no tan estables. Desarrolla una gran resistencia a cizalladura. Soportes Soportes convencionales, revocos y pavimentos de mortero de cemento. El soporte deberá ser resistente, estar perfectamente fraguado y limpio de polvo, pintura, aceite, etc. Aplicaciones Colocación de mármol de distintos grados de absorción (alta, medio y bajo) en pavimentos interiores y exteriores así como en revestimientos interiores. Para formatos superiores a 900 cm² (30×30) deberá emplearse la técnica del doble encolado. Código EAN: 8436037164309
