# Mortero de cemento portland Aplica Color 0-15 mm de Cementos Capa. Norma: UNE EN 13888 como CG2 WA. Envase: 1 Kg. Color: violeta

- Propiedad del archivo: CONSTRUNARIO
- Formato: FIEBDC-3/2012
- Programa: Construnario Versión 3.51
- Fecha de los precios: 01/03/2023
- Divisa: EUR

**APLICA01V** u Mortero de cemento portland Aplica Color 0-15 mm de Cementos Capa. Norma: UNE EN 13888 como CG2 WA. Envase: 1 Kg. Color: violeta
Precio: 1.48
Mortero de cemento portland, aditivos especiales y pigmentos inorgánicos resistentes, para juntas entre 0-15 mm de anchura. Aplicacolor 0-15 está indicado para el relleno de juntas en todo tipo de baldosas cerámicas y piedra natural. De uso interior y exterior. Impermeable. Código EAN: 8436037166112
