# Junta de gel Capagel®Flex Color de Cementos Capa. Norma: UNE EN 13888 como CG2 WA. Colores: azul, musgo, verde, celeste, N65, marrón oscuro. Envase: 5 Kg

- Propiedad del archivo: CONSTRUNARIO
- Formato: FIEBDC-3/2012
- Programa: Construnario Versión 3.51
- Fecha de los precios: 01/03/2023
- Divisa: EUR

**FLEXCOLAZ** u Junta de gel Capagel®Flex Color de Cementos Capa. Norma: UNE EN 13888 como CG2 WA. Colores: azul, musgo, verde, celeste, N65, marrón oscuro. Envase: 5 Kg
Precio: 6.05
CAPAGEL FLEX COLOR 0-5/3-12 es una junta gel, cuyas prestaciones son las de una junta cementosa clasificada según UNE EN 13888 como CG2 WA. Elevada fuerza cromática y alta resistencia. Gran poder de impermeabilización. Facilidad de aplicación y limpieza. Además, vela por la salud en la obra, “stop polvo” reduciendo en un 95% la emisión de polvo en suspensión. Se presenta en una gama de 30 colores. Es una junta antibacteriana y fungicida natural. Ecológica y reciclable. Válida para interior y exterior, piscinas, mosaico vitreo ”Gresitte”. Emisiones muy bajas de compuestos orgánicos volátiles COV’s. Su composición especial, permite obtener un mayor rendimiento del producto, consumiendo menos kg por m2 de colocación. Aplicaciones Rejuntado de 0-5 y 3-12 mm, de alta resistencia, con absorción reducida de agua y extrema finura de acabado. Apto para rejuntar gres porcelánico, placas de bajo espesor, todo tipo de baldosas cerámicas, clinker, barro cocido, mosaico vítreo y cerámico de cualquier tipo y formato. Piedras naturales, mármoles, etc. Suelos y paredes, interiores y exteriores de uso normal, comercial e industrial, ambientes con tráfico intenso, piscinas y fuentes, así como zonas sujetas a cambios bruscos de temperatura.
