# Sellador-adhesivo de dos componentes Aplicacer color epoxi de Cementos Capa. Envase: 5 Kg

- Propiedad del archivo: CONSTRUNARIO
- Formato: FIEBDC-3/2012
- Programa: Construnario Versión 3.51
- Fecha de los precios: 01/03/2023
- Divisa: EUR

**APLICOLOEPXO5** u Sellador-adhesivo de dos componentes Aplicacer color epoxi de Cementos Capa. Envase: 5 Kg
Precio: 36.30
Sellador-adhesivo bicomponente y antiácido. Es un producto bicomponente a base de resinas epoxídicas, cuarzo seleccionado y aditivos especiales, indicado para encolar y rejuntar suelos y revestimientos cerámicos de diferentes tipos sobre una gran variedad de soportes y con excelentes cualidades de impermeabilidad y de resistencia a las agresiones químicas y mecánicas. Estudiado para secarse rápidamente y sin contracciones, puede lavarse fácilmente con agua. APLICACER COLOR EPOXI 5.0 está disponible en diferentes colores que resaltan la belleza del revestimiento, garantizando una resistencia al envejecimiento y una limpieza de la junta que no se consiguen con los selladores. Aplicaciones: Realización de juntas en suelos y revestimientos cerámicos de todo tipo (excepto aquellos con superficies absorbentes) hasta de 20 mm de ancho en ambientes destinados a la industria alimentaria (centrales lecheras, mataderos, bodegas vinícolas,fábricas de embutidos y fábricas de quesos), piscinas y balsas que contengan líquidos químicamente agresivos, bancos de laboratorio, bancos de cocina, hospitales, donde se desee realizar un revestimiento con características de duración,facilidad de limpieza y belleza superiores.
