# Sellador-adhesivo de dos componentes Aplicacer color epoxi de Cementos Capa. Envase: 2,5 Kg

- Propiedad del archivo: CONSTRUNARIO
- Formato: FIEBDC-3/2012
- Programa: Construnario Versión 3.51
- Fecha de los precios: 01/03/2023
- Divisa: EUR

**APLICOLOEPX25** u Sellador-adhesivo de dos componentes Aplicacer color epoxi de Cementos Capa. Envase: 2,5 Kg
Precio: 22.69
Mortero para Juntas Epoxídicas y como Adhesivo Epoxi R2 según la UNE-EN 12004. Es un sellador-adhesivo especial de dos componentes a base de resinas epoxídicas, cuarzo y aditivos especiales, indicado para encolar y rejuntar suelos y revestimientos cerámicos de diferentes tipos sobre una gran variedad de soportes y con excelentes cualidades de impermeabilidad y de resistencia a las agresiones químicas y mecánicas. Estudiado para secarse rápidamente y sin contracciones, puede aplicarse con facilidad y lavarse fácilmente con agua. No es absorbente, es antimanchas, antimoho, antibacteriano y garantiza un aspecto, una resistencia al envejecimiento y una limpieza de la junta que no se consiguen con los selladores tradicionales. Está disponible en 10 colores y en una versión transparente que puede mejorarse con glitter de colores que aportan un efecto “metalizado” y resaltan la belleza del revestimiento.
