# Limpiador Aplica quita cemento de Cementos Capa. Envase: 1 l

- Propiedad del archivo: CONSTRUNARIO
- Formato: FIEBDC-3/2012
- Programa: Construnario Versión 3.51
- Fecha de los precios: 01/03/2023
- Divisa: EUR

**APLICAQUITA1** u Limpiador Aplica quita cemento de Cementos Capa. Envase: 1 l
Precio: 2.78
aplica Quitacemento, es un preparado para eliminar restos de cemento, yeso y pintura. Fácil aplicación. Producto monocomponente. Producto corrosivo. Código EAN: 8436037169793
