# Limpiador líquido en base ácida Capa Epo Clean de Cementos Capa. Envase: 1 l

- Propiedad del archivo: CONSTRUNARIO
- Formato: FIEBDC-3/2012
- Programa: Construnario Versión 3.51
- Fecha de los precios: 01/03/2023
- Divisa: EUR

**CAPACLEA** u Limpiador líquido en base ácida Capa Epo Clean de Cementos Capa. Envase: 1 l
Precio: 18.75
CAPA EPO CLEAN es un limpiador quiŽmico en base aŽcida, especialmente formulado con una combinacioŽn de aŽcidos cuidadosamente seleccionados, siendo el producto idoŽneo para la eliminacioŽn de restos resinas epoxi, restos de cementos, incrustaciones calcaŽreas, restos de oŽxido y otras suciedades. Aplicaciones Elimina los restos de resinas epoxi adheridos sobre suelos y paredes. Debido a su accioŽn de limpieza elimina con alta eficacia los restos de residuos y manchas sobre superficies de ceraŽmica, greŽs porcelaŽnico y mosaico viŽtreo. Se recomienda hacer una prueba previa. Sobre maŽrmol y piedras naturales es necesaria una prueba preliminar al uso del producto. Su uso estaŽ tambieŽn indicando en la desincrustacioŽn de sales en instalaciones de conduccioŽn de agua. Elimina las incrustaciones calcaŽreas que se forman en tubos de calderas, intercambiadores de calor, conducciones de agua, maŽquinas lavadoras industriales, condensadores, torres de enfriamiento, calentadores de agua tanto eleŽctricos como de gas. ActuŽa tambieŽn eliminando el oŽxido en superficies metaŽlicas a las que posteriormente deberaŽ protegerse. Gracias a la inclusioŽn en su composicioŽn de tensioactivos, agentes pasivizantes e inhibidores de la corrosioŽn, puede utilizarse en superficies metaŽlicas ferrosas y aceros, sin que se vean comprometidas por posibles ataques quiŽmicos durante su limpieza. Dentro de la construccioŽn elimina restos de cementos molestos en la limpieza de hormigoneras, chapas de encofrado y suelos pertenecientes a edificios de reciente construccioŽn. Es un producto aŽcido apto para su utilizacioŽn en la industria alimentaria. Código EAN: 8436037169892
