# Protector de baldosas porosas aplica Protector de Cerámica de Cementos Capa. Envase: 5l

- Propiedad del archivo: CONSTRUNARIO
- Formato: FIEBDC-3/2012
- Programa: Construnario Versión 3.51
- Fecha de los precios: 01/03/2023
- Divisa: EUR

**APLIPROCE5** u Protector de baldosas porosas aplica Protector de Cerámica de Cementos Capa. Envase: 5l
Precio: 13.91
aplica Protector de Cerámica, es un preparado para proteger las baldosas porosas y no porosas de posibles manchas de pigmentos. Evitar las juntas. Fácil aplicación. Producto monocomponente. No inflamable. Producto no permanente. Aplicaciones Especialmente estudiado para proteger cerámica porosa cuando se aplica mortero coloreado como junta. Código EAN: 8436037170935
