# Mortero impermeabilizante Mineral Monocomponente Aplica Dry de Cementos Capa. Envase: 25 Kg

- Propiedad del archivo: CONSTRUNARIO
- Formato: FIEBDC-3/2012
- Programa: Construnario Versión 3.51
- Fecha de los precios: 01/03/2023
- Divisa: EUR

**APLICADRY** u Mortero impermeabilizante Mineral Monocomponente Aplica Dry de Cementos Capa. Envase: 25 Kg
Precio: 13.85
Mortero compuesto por cementos, áridos, polímeros impermeabilizantes y aditivos especiales. Interior y exterior. Impermeabiliza a presión y contrapresión. Aplicaciones: Impermeabilización de construcciones como piscinas, terrazas, sótanos, fosos de ascensor, balsas, muros de contención. Protección de edificios contra humedades, cimentaciones, muros, terrazas, balcones, canaletas... Código EAN: 8436037164675
