# Mortero impermeabilizante protección superficies hormigón aplicaTec Revestimiento Impermeabilizante PCC de Cementos Capa

- Propiedad del archivo: CONSTRUNARIO
- Formato: FIEBDC-3/2012
- Programa: Construnario Versión 3.51
- Fecha de los precios: 01/03/2023
- Divisa: EUR

**APLIREVESPCC** u Mortero impermeabilizante protección superficies hormigón aplicaTec Revestimiento Impermeabilizante PCC de Cementos Capa
Precio: 28.74
Mortero bicomponente impermeabilizante a base de cementos, áridos silíceos, resinas sintéticas y aditivos. Marcado CE según EN-1504-2 (Productos y sistemas para la protección y reparación de estructuras de hormigón). Aplicaciones Impermeabilización semiflexible de estructuras de hormigón, mortero, bloque, ladrillo,… Impermeabilización de depósitos de agua potable y piscinas. Impermeabilización de cimentaciones, fosos, losas, muros y túneles. Impermeabilización interior de sótanos y aparcamientos subterráneos. Impermeabilización de balcones y terrazas. Mortero de regularización en trabajos de reparación. Revestimiento tapaporos. Sellado de pequeñas fisuras estáticas en el hormigón. Protección frente a los ciclos de hielos-deshielo. Adecuado para trabajos de protección superficial según el principio 1 de protección contra la penetración (método 1.3), principio 2 de control de la humedad (método 2.2) y principio 8 de incremento de la resistivilidad (método 8.2) de la norma UNE-EN-1504-9.. Código EAN: 8436037162992
