# Mortero de Impermeabilización flexible para puenteo de fisuras Aplicatec Puente Fisuras de Cementos Capa. Envase: 20 Kg

- Propiedad del archivo: CONSTRUNARIO
- Formato: FIEBDC-3/2012
- Programa: Construnario Versión 3.51
- Fecha de los precios: 01/03/2023
- Divisa: EUR

**PUENTFISURPCC20** u Mortero de Impermeabilización flexible para puenteo de fisuras Aplicatec Puente Fisuras de Cementos Capa. Envase: 20 Kg
Precio: 34.12
Membrana liquida para impermeabilización de cubiertas, aplicada bajo embaldosado de cerámica tipo CM-P según UNE-EN 14891:2008 Mortero bicomponente impermeabilizante flexible a base de cementos, áridos silíceos, resinas sintéticas y aditivos. Aplicaciones Impermeabilización flexible de estructuras de hormigón, mortero, bloque, ladrillo… Sellado impermeable de soportes previo a la colocación de baldosas cerámicas o piedra natural. Revestimientos de impermeabilización y protección de superficies que requieren flexibilidad por riesgo de aparición de pequeñas fisuras. Impermeabilización de depósitos, piscinas y canales. Impermeabilización de balcones y terrazas. Impermeabilización de cimentaciones, fosos, losas, muros exteriores, huecos de ascensor, túneles etc. Impermeabilización de sótanos, aparcamientos subterráneos. Protección de superficies expuestas al hielo y a las sales de deshielo. Protección de estructuras de hormigón en ambientes marinos.
