# Impermeabilizante listo para el uso Capa Imper Elastic de Cementos Capa. Envase: 5 Kg

- Propiedad del archivo: CONSTRUNARIO
- Formato: FIEBDC-3/2012
- Programa: Construnario Versión 3.51
- Fecha de los precios: 01/03/2023
- Divisa: EUR

**CAPIMPELAS** u Impermeabilizante listo para el uso Capa Imper Elastic de Cementos Capa. Envase: 5 Kg
Precio: 39.93
Pasta monocomponente de color celeste, lista al uso, a base de resinas sintéticas en dispersión acuosa, totalmente libre de disolventes y de secado rápido. Aplicaciones CAPA IMPER ELASTIC es recomendada para la impermeabilización de: Balcones y terrazas, baños y duchas. Saunas, piscinas, y ambientes húmedos en general. El consumo aproximado del producto está entre 0,95- 1,00 kg / m2 en aplicaciones de la 2 capas. Este consumo puede variar en función de la porosidad del soporte. Código EAN: 8436037169328
