# Mortero especial de alta adherencia y excelente impermeabilidad para el montaje de bloques de vidrio Aplica Glass de Cementos Capa. Envase: 25 Kg

- Propiedad del archivo: CONSTRUNARIO
- Formato: FIEBDC-3/2012
- Programa: Construnario Versión 3.51
- Fecha de los precios: 01/03/2023
- Divisa: EUR

**APLICAGLASS** u Mortero especial de alta adherencia y excelente impermeabilidad para el montaje de bloques de vidrio Aplica Glass de Cementos Capa. Envase: 25 Kg
Precio: 10.16
Mortero especial compuesto de cementos de alta resistencia y polímeros de última tecnología que permiten una perfecta colocación y rejuntado de bloques de vidrio. Aplica Glass tiene incorporados aditivos hidrorepelentes los cuales permiten obtener un elevado grado de resistencia al agua. Aplicaciones Trabazón y rejuntado de bloques de vidrio (pavés). Interior y exterior. De rápido endurecimiento. Es compatible con el uso de varillas. Levantamiento de ventanales, divisorias y tabiques. Código EAN: 8436037164668
