# Mortero adhesivo para paneles de aislamiento térmico de lana mineral Aplica Aislamientos de Cementos Capa. Envase: 25 Kg

- Propiedad del archivo: CONSTRUNARIO
- Formato: FIEBDC-3/2012
- Programa: Construnario Versión 3.51
- Fecha de los precios: 01/03/2023
- Divisa: EUR

**APLICAAISLA** u Mortero adhesivo para paneles de aislamiento térmico de lana mineral Aplica Aislamientos de Cementos Capa. Envase: 25 Kg
Precio: 5.14
Mortero adhesivo compuesto de cemento, áridos calizos de granulometría controlada y aditivos especiales que actúan mejorando su adherencia, tiempo abierto y capacidad hidrofugante. Clasificado según UNE-EN 998-1 como GP CS IV W2. Aplicaciones Revestimientos interiores y exteriores sobre fábrica de ladrillo o bloque de hormigón para la colocación de paneles aislantes de lanas minerales. Aplicación manual o con máquina de proyección sobre soportes limpios y secos sin retracción. Aplica Aislamientos impermeabiliza las fachadas de agua, siendo a su vez permeable al vapor de agua. Código EAN: 8436037165283
