# Mortero de fraguado rápido AplicaPrompt de Cementos Capa. Envase: 25 Kg

- Propiedad del archivo: CONSTRUNARIO
- Formato: FIEBDC-3/2012
- Programa: Construnario Versión 3.51
- Fecha de los precios: 01/03/2023
- Divisa: EUR

**APLICAPROMPT** u Mortero de fraguado rápido AplicaPrompt de Cementos Capa. Envase: 25 Kg
Precio: 9.50
Mortero monocomponente de fraguado rápido a base de cementos especiales, áridos silíceos y aditivos orgánicos. Fácil mezclado. Buena resistencia a los sulfatos. Exento de cloruros. Es un producto capaz de adquirir resistencias mecánicas elevadas en un corto intervalo de tiempo Aplicaciones Fijaciones rápidas de marcos, rejas, sanitarios, patillas de anclaje, etc. Colocación de drenajes y desagües. Colocación de dinteles en puertas y ventanas. Reparación de suelos y aristas. Código EAN: 8436037163746
