# Cemento rápido para obturación Capa Prompt de Cementos Capa. Envase: 20 Kg

- Propiedad del archivo: CONSTRUNARIO
- Formato: FIEBDC-3/2012
- Programa: Construnario Versión 3.51
- Fecha de los precios: 01/03/2023
- Divisa: EUR

**CAPA PROMPT** u Cemento rápido para obturación Capa Prompt de Cementos Capa. Envase: 20 Kg
Precio: 11.80
Cemento rápido para obturación de vías de agua y confección de morteros de fraguado rápido, obtenido mediante un proceso especial de cocción de materias primas naturales. Es un producto capaz de adquirir resistencias mecánicas elevadas en un corto tiempo, garantizando una notable estabilidad dimensional. CapaPrompt se puede usar en pasta pura o en forma de mortero. Saco de 20kg. Aplicaciones: Obturación de pérdidas de agua. Sellado de conducciones, alcantarillados, etc. Fijación de tuberías, sanitarios, falsos bastidores de metal y madera, etc. Posicionamiento y fijación de paneles prefabricados, dinteles de puerta, cierres viales, termosifones, cajas y fundas para instaciones eléctricas, etc. Morteros de albañilería para restauraciones importantes. Formación y reparación de pilares y vanos (estructural sin fracción). Revocos especiales y pequeñas reparaciones del pavimento. Código EAN: 8436037161629
