# Latex Multiusos para mejorar las propiedades de los morteros Aplica Látex de Cementos Capa. Envase: 1l

- Propiedad del archivo: CONSTRUNARIO
- Formato: FIEBDC-3/2012
- Programa: Construnario Versión 3.51
- Fecha de los precios: 01/03/2023
- Divisa: EUR

**LATEXMULTI1** u Latex Multiusos para mejorar las propiedades de los morteros Aplica Látex de Cementos Capa. Envase: 1l
Precio: 5.93
aplica Látex es una emulsión de múltiples usos para usar junto con el mortero, mejorando sus propiedades de adherencia, de flexión y compresión y de impermeabilización. Dispersión acuosa de distintos polímeros. Aplicaciones Aditivación de morteros tradicionales a base de cemento, yeso o cal aumentando su resistencia mecánica y adherencia. Aditivación de morteros de revestimiento, monocapas, aumentando sus resistencia mecánicas y adherencia. Aditivación de pinturas al temple y plásticas mejorando sus prestaciones. Puente de adherencia en fresco. Impermeabilización de morteros. Código EAN: 8436037165337
