# Fijador Acrílico Antisalitre Aplica Endurecedor de Cementos Capa.Envase: 25l

- Propiedad del archivo: CONSTRUNARIO
- Formato: FIEBDC-3/2012
- Programa: Construnario Versión 3.51
- Fecha de los precios: 01/03/2023
- Divisa: EUR

**APLICAENDU** u Fijador Acrílico Antisalitre Aplica Endurecedor de Cementos Capa.Envase: 25l
Precio: 81.45
aplica Endurecedor es una resina de tamaño de partícula pequeño, con efecto hidrofugante. Tiene una alta capacidad de penetración lo que facilita el que no modifique el aspecto del paramento. Producto al uso. Aplicaciones Especialmente estudiado para dar cohesión e hidrofugación a las partículas de mortero monocapa disgregadas, consiguiendo un efecto antisalitre, debido a esa hidrofugación. Otras aplicaciones: como fijador penetrante, sobre soportes disgregables. Se puede aplicar sobre acabados de alta calidad para llegar a hacerlos resistente al agua y conseguir mayor resistencia del acabado. Código EAN: 8436037170966
