# Resina de silano y cuarzo para soportes porosos y no porosos Capa Primer Top de Cementos Capa. Envase: 5l

- Propiedad del archivo: CONSTRUNARIO
- Formato: FIEBDC-3/2012
- Programa: Construnario Versión 3.51
- Fecha de los precios: 01/03/2023
- Divisa: EUR

**CAPRTOP** u Resina de silano y cuarzo para soportes porosos y no porosos Capa Primer Top de Cementos Capa. Envase: 5l
Precio: 39.33
Imprimación de adherencia lista al uso, a base de resina de silano y cuarzo, con una excelente adhesión sobre soportes porosos y no porosos. Ideal para aplicaciones en interior y exterior, previa a la aplicación de todo tipo de morteros cementosos y yesos. Aplicaciones Como puente de adherencia puede ser usado en soportes absorbentes y no absorbentes además de: Azulejos, morteros de cemento, enfocados y prefabricados de yeso, anhidrita, plástico, ladrillo, fibrocemento, hormigón, metal, mampostería de piedra natural o artificial. Permite la unión como capa de adherencia entre enfoscados de yeso y cemento, así como unión de revocos base cemento y cal, sobre soporte porosos y no porosos. Código EAN: 8436037169335
