# Mortero monocapa acabado raspado Aplicarev Monocapa RM de Cementos Capa. Colores oscuros. Envase: 30 Kg

- Propiedad del archivo: CONSTRUNARIO
- Formato: FIEBDC-3/2012
- Programa: Construnario Versión 3.51
- Fecha de los precios: 01/03/2023
- Divisa: EUR

**APLICAREVMONCO** u Mortero monocapa acabado raspado Aplicarev Monocapa RM de Cementos Capa. Colores oscuros. Envase: 30 Kg
Precio: 7.70
Mortero compuesto de cemento portland blanco, con pigmentos inorgánicos, áridos tamizados de granulometría controlada y aditivos que mejoran la trabajabilidad, adherencia y plasticidad del producto. Mortero de revoco y enlucido monocapa para la decoración y protección de fachadas. De uso exterior. OC-CS III-W2 según UNE EN 998-1. Documento de idoneidad técnica 503p. Impermeable y coloreado en masa admite distintos tipos de acabado: raspado, labrado, rústico, chafado, gota. Permite la aplicación manual o mecánica. Aplicaciones Mortero de revoco y enlucido monocapa indicado para el acabado decorativo y protección de fachada.
