# Mortero Monocapa Multiacabado Aplicarev Monocapa Impreso de Cementos Capa. Envase: 30 Kg

- Propiedad del archivo: CONSTRUNARIO
- Formato: FIEBDC-3/2012
- Programa: Construnario Versión 3.51
- Fecha de los precios: 01/03/2023
- Divisa: EUR

**APLICAREVMONIMP** u Mortero Monocapa Multiacabado Aplicarev Monocapa Impreso de Cementos Capa. Envase: 30 Kg
Precio: 6.93
Mortero compuesto de cemento portland blanco, con pigmentos inorgánicos, áridos tamizados de granulometría controlada y aditivos que mejoran la trabajabilidad, adherencia y plasticidad del producto. Mortero de revoco y enlucido monocapa para la decoración y protección de fachadas. De uso interior y exterior. OC-CS III-W2 según UNE EN 998-1. Impermeable y coloreado en masa admite distintos tipos de acabado mediante la combinación de colores y texturas. Consultar gama disponible. Permite la aplicación manual o mecánica. Aplicaciones Mortero de revoco y enlucido monocapa indicado para el acabado decorativo y protección de fachada.
