# Mortero blanco hidrófugo Aplicarev Top de Cementos Capa. Color: Blanco. Envase: 25 Kg

- Propiedad del archivo: CONSTRUNARIO
- Formato: FIEBDC-3/2012
- Programa: Construnario Versión 3.51
- Fecha de los precios: 01/03/2023
- Divisa: EUR

**APLICAREVTOP** u Mortero blanco hidrófugo Aplicarev Top de Cementos Capa. Color: Blanco. Envase: 25 Kg
Precio: 3.45
Mortero compuesto de cemento portland blanco, cal, áridos tamizados de granulometría controlada y aditivos que mejoran la trabajabilidad, adherencia y plasticidad del producto. Aplicable a máquina. Mortero de revoco y enlucido impermeable blanco para el acabado de fachadas. Proyectable de uso interior y exterior. GP-CS IV – W2 según UNE EN 998-1. Aplicaciones Revoco blanco de uso general para acabado de patios, medianeras, garajes, vallas, zonas de paso. Código EAN: 8436037163685
