# Mortero fino hidrófugo Aplicarev Capafina de Cementos Capa. Color: Gris. Envase: 25 Kg

- Propiedad del archivo: CONSTRUNARIO
- Formato: FIEBDC-3/2012
- Programa: Construnario Versión 3.51
- Fecha de los precios: 01/03/2023
- Divisa: EUR

**APLICAPAFGR** u Mortero fino hidrófugo Aplicarev Capafina de Cementos Capa. Color: Gris. Envase: 25 Kg
Precio: 2.90
Mortero compuesto de cemento portland gris, cal, áridos tamizados de granulometría controlada y aditivos que mejoran la trabajabilidad, adherencia y plasticidad del producto. Mortero de revoco y enlucido impermeable en blanco y gris para el acabado fino de paramentos enfocados. De uso interior y exterior. GP-CS III – W2 según UNE EN 998-1. Aplicaciones Mortero de revoco y enlucido de uso general como revestimiento de fachada, patios, garajes, vallas, medianerías. Código EAN: 8436037164750
