# Imprimación rugosa a base de resinas acuosas y cargas minerales Aplicarev Fix de Cementos Capa. Envase: 18 Kg

- Propiedad del archivo: CONSTRUNARIO
- Formato: FIEBDC-3/2012
- Programa: Construnario Versión 3.51
- Fecha de los precios: 01/03/2023
- Divisa: EUR

**APLICREVFIX** u Imprimación rugosa a base de resinas acuosas y cargas minerales Aplicarev Fix de Cementos Capa. Envase: 18 Kg
Precio: 58.26
Imprimación rugosa a base de resinas acuosas y cargas minerales, diseñado como puente de adherencia y unión para morteros base cemento u hormigón en soportes lisos o de poca absorción. Aplicaciones: Se puede utilizar para pintar superficies de cemento u hormigón con poco o nulo agarre que después van a ser pintadas con productos al agua, como pistas deportivas, escaleras, rampas, alrededores de piscinas, etc. Aplicación en fachadas de hormigón de naves industriales. Facilita el anclaje de materiales cementosos y soportes de poca absorción, tanto en exteriores como interiores. Sobre soportes de hormigón sin absorción superficial que estén secos, sanos, limpios, exentos de polvo, restos de pintura, desencofrantes, lechadas superficiales o cualquier agente extraño que impida un correcto anclaje. No aplicar sobre yesos muertos ni yesos perlita. Código EAN: 8436037169120
