# Impermeabilizante listo al uso Aplica hidrofugante de fachadas de Cementos Capa. Envase: 20l

- Propiedad del archivo: CONSTRUNARIO
- Formato: FIEBDC-3/2012
- Programa: Construnario Versión 3.51
- Fecha de los precios: 01/03/2023
- Divisa: EUR

**APLIHIDRFACHA** u Impermeabilizante listo al uso Aplica hidrofugante de fachadas de Cementos Capa. Envase: 20l
Precio: 20.00
Hidrofugante fachadas incoloro en base disolvente. aplica Hidrofugante Fachadas es un impermeabilizante listo al uso, a base de siloxanos disuelto en disolventes, para la protección transparente e invisible. Como tratamiento impermeable de superficies expuestas a la lluvia: hormigón, mortero, ladrillo, teja, fibrocemento, etc, en general superficies absorbentes de origen mineral. Evita la formación de suciedad y la proliferación de hongos y algas. Aplicaciones Especialmente estudiado para la protección y decoración de fachadas, sobre los materiales usados normalmente en construcción. Excelentes propiedades frente a los álcalis. Impermeable a la lluvia, impide la absorción capilar. Incoloro, no modifica el aspecto del soporte. Gran durabilidad. Mejora la resistencia a los ciclos de hielo-deshielo. Puede ser pintado con pintura plástica. Reduce las eflorescencias y sales superficiales. Permite transpirar al soporte. Mantiene limpio el soporte. Código EAN: 8436037170997
