# Hidrofugante para la construcción Aplica hidrofugante B.A. de Cementos Capa. Envase: 5l

- Propiedad del archivo: CONSTRUNARIO
- Formato: FIEBDC-3/2012
- Programa: Construnario Versión 3.51
- Fecha de los precios: 01/03/2023
- Divisa: EUR

**APLICAFACHABA** u Hidrofugante para la construcción Aplica hidrofugante B.A. de Cementos Capa. Envase: 5l
Precio: 190.00
Hidrofugante fachadas incoloro en base agua. aplica Hidrofugante Fachadas B.A. es un hidrofugante para la construcción formulado a base de siliconas reactivas. Son bien conocidas las magníficas propiedades de los productos derivados del silicio, caracterizados por su enorme estabilidad química, térmica y su alto poder de repelencia del agua. Reacciona con la humedad y el dióxido de carbono del aire para formar un polímero insoluble y resistente al agua en el transcurso de 24 horas, dando lugar al denominado “efecto perlado”. Aplicaciones Tratamiento hidrófugo de hormigón, puentes, carreteras, aceras y calzadas: Para incrementar el tiempo de servicio y mejorar la resistencia a los efectos de hielo-deshielo de la intemperie. Tratamiento para piedras naturales y manufacturadas, tales como piedra caliza, piedra arenisca, granito y cerámicas absorbentes: Para reducir eflorescencias, mantener limpias las superficies y mejorar su resistencia a los efectos de la intemperie. Tratamiento para la alta absorción de agregados minerales tales como vermiculita, perlita, pizarra expandida (absorbente y porosa) y espuma inorgánica: Destinado a reducir la absorción del agua. Recubrimiento para asbesto: Para reducir la absorción de agua y dar mayor resistencia después de expuestos a la humedad. aplica Hidrofugante de Fachadas B.A. se emplea también como aditivo, dispersándose en ciertos materiales antes de su empleo con el objeto de conferirles mayor protección frente al agua, incrementar sus propiedades de dispersión y resistencia. Sus aplicaciones principales en este sentido son: Agente de dispersión en arcilla o cerámica para reducir las necesidades de agua, y por lo tanto mejorar la resistencia al enmohecimiento. Como aditivo de recubrimientos de látex y pinturas básicas de cemento, paredes de madera, para ofrecer repelencia al agua. Como aplicación de superficies que van a ser pintadas con pinturas de látex y azulejos de cerámica para dar más fuerza, adhesión y resistencia al agua. Código EAN: 8436037170980
