# Mortero base cal para soportes antiguos Aplicarev Cal Base de Cementos Capa. Envase: 30Kg

- Propiedad del archivo: CONSTRUNARIO
- Formato: FIEBDC-3/2012
- Programa: Construnario Versión 3.51
- Fecha de los precios: 01/03/2023
- Divisa: EUR

**APLICALBASE** u Mortero base cal para soportes antiguos Aplicarev Cal Base de Cementos Capa. Envase: 30Kg
Precio: 6.75
Mortero compuesto de cal aérea, para emplearse en rehabilitaciones de mamposterías y soportes antiguos. Indicado como base para aplicaRev Cal Revoco. Mortero base de revoco de cal especialmente indicado para soportes de mampostería y soportes antiguos y enlucido.GP-CS I – W0 según UNE EN 998-1. Aplicaciones Se emplea como mortero base para compensar las irregularidades superficiales y de planeidad del soporte. Código EAN: 8436037162565
