# Mortero base cal hidráulica para revoco Aplicarev Cal Revoco NHL de Cementos Capa. Azules y verdes. Envase: 30Kg

- Propiedad del archivo: CONSTRUNARIO
- Formato: FIEBDC-3/2012
- Programa: Construnario Versión 3.51
- Fecha de los precios: 01/03/2023
- Divisa: EUR

**APLICALREVNHLAV** u Mortero base cal hidráulica para revoco Aplicarev Cal Revoco NHL de Cementos Capa. Azules y verdes. Envase: 30Kg
Precio: 18.37
Mortero compuesto de cal hidráulica, para el acabado de fachadas. Idóneo para la restauración y rehabilitación de fachadas antiguas. Impermeable, transpirable y cloreado en masa, admite distintos tipos de acabado. Raspado fino, fratasado, bruñido y liso. Aplicación manual o con maquina. Mortero de cal hidráulica fino para revoco decoración y protección de fachadas. De uso interior y exterior. CR-CSI-W2 según UNE EN 998-1 Aplicaciones Mortero de cal hidra´ulica revoco para el acabado decorativo de fachadas, impermeable y con distintos acabados: fratasado, raspado fino, brun~ido y liso.
