# Mortero base cal para estuco Aplicarev Cal Estuco de Cementos Capa. Envase: 10 Kg

- Propiedad del archivo: CONSTRUNARIO
- Formato: FIEBDC-3/2012
- Programa: Construnario Versión 3.51
- Fecha de los precios: 01/03/2023
- Divisa: EUR

**APLICALEST** u Mortero base cal para estuco Aplicarev Cal Estuco de Cementos Capa. Envase: 10 Kg
Precio: 49.61
Mortero compuesto de cal aérea, para acabados lisos, mate o brillante. Impermeable al agua de lluvia. Idóneo para la restauración o rehabilitación de fachadas antiguas e interiores. Aplicación manual. Aplicaciones Mortero de cal estuco para el acabado decorativo, impermeable y con distintos acabados: liso mate o liso satinado.
