# Mortero cementoso autonivelante ultrarrápido Aplica Level Fast de Cementos Capa. Envase: 25 Kg

- Propiedad del archivo: CONSTRUNARIO
- Formato: FIEBDC-3/2012
- Programa: Construnario Versión 3.51
- Fecha de los precios: 01/03/2023
- Divisa: EUR

**APLILEVELFAST** u Mortero cementoso autonivelante ultrarrápido Aplica Level Fast de Cementos Capa. Envase: 25 Kg
Precio: 12.16
Mortero cementoso autonivelante ultrarrápido para recrecidos o regularizaciones de pavimentos interiores que vayan a ser recubiertos posteriormente. (Cerámica, piedra natural, parqué, moqueta, suelos sintéticos etc.) • Fácil aplicación debido a su gran fluidez. • Secado y endurecimiento muy rápido. • Alta adherencia. • Válido para aplicaciones tanto por bombeo como mediante vertido. Mortero clasificado como: EN 13813 Polímero-modifi cado CT C35- F6 Según EN 13.892-7 (Resistencia a la rodadura para suelos en los que se prevé recubrimiento) es un RWFV 550, que corresponde con la máxima resistencia posible. Aplicaciones Nivelación y alisado de superficies de hormigón y mortero. Recrecido de superficies. Código EAN: 8436037169809
