# Mortero autonivelante cementoso, CT-C30-F7, según EN 13813, CapaLevel 0-10 de Cementos Capa. Envase: 25 Kg

- Propiedad del archivo: CONSTRUNARIO
- Formato: FIEBDC-3/2012
- Programa: Construnario Versión 3.51
- Fecha de los precios: 01/03/2023
- Divisa: EUR

**CAPALEV0-10** u Mortero autonivelante cementoso, CT-C30-F7, según EN 13813, CapaLevel 0-10 de Cementos Capa. Envase: 25 Kg
Precio: 10.95
Mortero compuesto de cemento, áridos silíceos de granulometría controlada y aditivos que dotan al producto de una gran resistencia y capacidad de nivelación. Indicado para el nivelado de suelos en espesores de hasta 10 mm, previo a la colocación del revestimiento con un rápido desarrollo de resistencias. De uso interior. Mortero autonivelante para nivelación y alisado de suelos interiores con endurecimiento rápido y retracción compensada. Aplicaciones Reparación, preparación y nivelación de suelos en obra nueva y rehabilitación. Código EAN: 8436037169076
