# Mortero cementoso autonivelante rápido para recrecidos o regularizaciones de pavimentos Aplica Level Plus de Cementos Capa. Envase: 25 Kg

- Propiedad del archivo: CONSTRUNARIO
- Formato: FIEBDC-3/2012
- Programa: Construnario Versión 3.51
- Fecha de los precios: 01/03/2023
- Divisa: EUR

**APLILEVPLUS** u Mortero cementoso autonivelante rápido para recrecidos o regularizaciones de pavimentos Aplica Level Plus de Cementos Capa. Envase: 25 Kg
Precio: 7.32
Mortero cementoso autonivelante rápido para recrecidos o regularizaciones de pavimentos interiores y exteriores que vayan a ser recubiertos posteriormente (cerámica, piedra natural, parqué, moqueta, suelos sintéticos, etc.) Aplicaciones Recrecidos de suelos de 10mm a 35mm. En las aplicaciones que requieran de resistencia a la rodadura con recubrimiento a posteriori. Apto para suelos donde se indique calefacción radiante. Para aplicación en interior y exterior. Aplicación manual o con máquina bombeable Código EAN: 8436037169212
