# Mortero cementoso autonivelante de fraguado normal para recrecidos en capa gruesa Aplica Level Grueso de Cementos Capa. Envase: 25 Kg

- Propiedad del archivo: CONSTRUNARIO
- Formato: FIEBDC-3/2012
- Programa: Construnario Versión 3.51
- Fecha de los precios: 01/03/2023
- Divisa: EUR

**APLILEVGR** u Mortero cementoso autonivelante de fraguado normal para recrecidos en capa gruesa Aplica Level Grueso de Cementos Capa. Envase: 25 Kg
Precio: 5.81
Mortero cementoso autonivelante de fraguado normal para recrecidos en capa gruesa o regularizaciones de pavimentos tanto interiores como exteriores. • Fácil aplicación debido a su gran fluidez • Alta adherencia • Válido para aplicaciones tanto por bombeo como mediante vertido • Válido para pavimentos con calefacción radiante Código EAN: 8436037165177
