# Imprimación monocomponente en base agua Aplica Level Primer de Cementos Capa. Envase: 25 l

- Propiedad del archivo: CONSTRUNARIO
- Formato: FIEBDC-3/2012
- Programa: Construnario Versión 3.51
- Fecha de los precios: 01/03/2023
- Divisa: EUR

**APLILEVPR25** u Imprimación monocomponente en base agua Aplica Level Primer de Cementos Capa. Envase: 25 l
Precio: 92.57
IMPRIMACIÓN MONOCOMPONENTE EN BASE AGUA PARA MORTEROS AUTONIVELANTES. aplica Level Primer es una imprimación estireno acrílica en base agua para soportes de hormigón o mortero, previa a la aplicación de un mortero autonivelante de la gama aplica Level • Mejora la adherencia • Evita la formación de burbujas en la superficie del mortero autonivelante • Sella eficazmente el soporte de forma que reduce la absorción del agua del autonivelante por parte de los soportes porosos • Alto poder de penetración en el soporte • Aumenta la cohesividad del soporte • Resistente a los álcalis • Libre de disolventes Aplicaciones Imprimación para el sellado de soportes minerales y mejorador de adherencia de morteros autonivelantes. Código EAN: 8436037171604
